# FWDRK_Elzach
Angebotsaufforderung (GAEB 90, DA83)
Währung: EUR
Auftraggeber: Stadt Elzach

## Zusätzlicher Text
NEUBAU DER FEUERWEHR, DER RETTUNGSWACHE DES DRK UND DES BAUHOFES IN
ELZACH

L E I S T U N G S B E S C H R E I B U N G

SCHNELLZEMENTESTRICH- UND BODENBESCHICHTUNGSARBEITEN

AUFTRAGGEBER:

STADT ELZACH
Hauptstrasse 69
79215 Elzach

## Zusätzlicher Text
I. ALLGEMEINE VORBEMERKUNGEN

Bauvorhaben  Neubau der Feuerwehr und der Rettungswache des DRK
  Weilertalstraße 2
  79215 Elzach

Bauherr  Stadt Elzach
  vertreten durch Herrn Bürgermeister Roland Tibi
  Hauptstraße 69
  79215 Elzach

Entwurfsverfasser  Buddenberg Tauchmann Architekten Düsseldorf
  Tannenstraße 9
  40476 Düsseldorf
  Tel.: 0211 2398 504
  Fax: 0211 2398 505

Objektüberwachung  Ernst² Architekten
  Berliner Allee 29
  79110 Freiburg
  Tel.: 0761 20 25 14 57
  Fax.: 0761 / 20 25 14 59

Sicherheit- und
Gesundheitsschutz-Koordinator: bitte eintragen

1.1 Beschreibung der Baumaßnahme

Es handelt sich bei der Baumaßnahme um den Neubau der Feuer- und
Rettungswache für die Freiwillige Feuerwehr der Stadt Elzach und für den
DRK-Kreisverband Emmendingen.

Lage | Bestand

Das Grundstück befindet sich im süd-westlichen Bereich der Stadt Elzach
im Landkreis Emmendingen.
Es liegt im neu erschlossenen "Sauter-Areal" dessen planungsrechtliche
Festsetzungen im Bebauungsplan und den örtlichen Vorschriften
"Sauter-Areal" (23.01.2018), aufgeführt sind. Das Gebiet umfasst neben
Gewerbeflächen auch Allgemeine Wohngebiete im nord-östlichen Bereich.
Über die bestehende Sägewerkstraße und die neu errichtete
Weilertalstraße wird das Grundstück nördlich erschlossen. Südlich der
Grundstücksgrenze verläuft der Yachbach mit öffentlicher Grünfläche. Auf
dem ca. 9.372,00 qm großen Grundstück sind der Neubau der Freiwilligen
Feuerwehr mit Rettungswache für das DRK (westliche/ linke
Grundstücksfläche) sowie der kommunale Bauhof (östliche/ rechte
Grundstückfläche) geplant. Im ersten Schritt wird die Feuer- und
Rettungswache errichtet, der Bauhof soll in den nächsten Jahren folgen.

Neubau
Gebäude & Außenanlagen

Der Neubau (BGF= ca. 2.800 qm) der Feuer- und Rettungswache beherbergt
die Räumlichkeiten der Freiwilligen Feuerwehr Elzach und des
DRK-Kreisverbandes Emmendingen. Der L-förmige Baukörper bildet sich aus
drei Baukörpern: einem zweigeschossigen Verwaltungsbau, einer
eingeschossigen Fahrzeughalle des DRKs und einer eingeschossigen
Fahrzeughalle mit zweigeschossigem Bereich für Werkstätten und
Lagerflächen der Freiwilligen Feuerwehr. Über eine eingeschossige
"Gebäudefuge" werden die Bereiche miteinander verbunden. Das Bauwerk ist
7,00 m von der Straße abgerückt. Auf der Vorfläche befinden sich
Fahrradabstellplätze und die Stellplätze der DRK-Mitarbeiter. Links
neben dem Kopfbau verläuft die Alarmausfahrt der Einsatzfahrzeuge der
Freiwilligen Feuerwehr und die Zufahrt zu weiteren Stellplätzen im
Innenhofbereich. Die Weilertalstraße steigt in Richtung des Bauhofes an.
Das Gelände der Feuer- und Rettungswache reagiert auf die Steigung: Der
Innenhof liegt erhöht zum Straßenniveau im Bereich der Zufahrt/ bzw.
Alarmausfahrt. Hier ist die Zufahrt als Anstieg ausgebildet. Aufgrund
des Straßenanstiegs liegt die Einfahrt der Fahrzeughalle des DRKs
unterhalb des Straßenniveaus und wird über eine Abfahrt erschlossen.

Es werden eine verputzte Lochfassade mit 3-Scheiben Isolierverglasung,
Flachdachabdichtungen mit bituminösen Bahnen auf Gefälledämmung, zum
Großteil extensiv begrünt, ausgeführt.

Gebäudehöhen:

Es sind folgende Höhen der Baukörper und Geschosshöhen geplant:

Verwaltungsbereich: Gebäudehöhe =  8,50 m (OK FFB EG - OK Attika)
(zweigeschossig)  Geschosshöhe EG = 4,30 m (OK FFB EG - OK FFB OG)
  Geschosshöhe OG = 3,60 m (OK FFB OG - OK RD)

Fahrzeughalle DRK: Gebäudehöhe =  5,50 m (OK FFB EG - OK Attika)
(eingeschossig)  Geschosshöhe =  4,90 m (OK FFB EG - OK RD)

"Gebäudefuge":  Gebäudehöhe =  4,30 m (OK FFB EG - OK Terrasse)
(eingeschossig)  Geschosshöhe =  3,80 m (OK FFB EG - OK RD)

Fahrzeughalle FFW: Gebäudehöhe =  6,00 m (OK FFB EG - OK Attika)
(eingeschossig)  Geschosshöhe =  5,40 m (OK FFB EG - OK RD)

Werkstätten & Lager: Gebäudehöhe =  6,00 m (OK FFB EG - OK Attika)
(zweigeschossig)  Geschosshöhe EG = 2,88 m (OK FFB EG - OK FFB OG)
  Geschosshöhe OG = 2,52 m (OK FFB OG - OK RD)

Räumlichkeiten:

Das Gebäude wird nördlich von der Weilertalstraße über eine
Treppenanlage betreten. Über den gemeinsamen Haupteingang mit Flurzone
erreichen beide Nutzergruppen ihre Bereiche. Die Räumlichkeiten des DRKs
sind straßenseitig angeordnet. Hier finden sich u.a. der Aufenthaltsraum
mit Küche und die vier Ruheräume. Über den mittig verlaufenden Flur
werden die Umkleide- und Sanitärräume und die Fahrzeughalle mit zwei
Stellplätzen und Lagerfläche erreicht. Die Alarmierungsräume der
Freiwilligen Feuerwehr sind mit Blick auf den Innenhof und die
Fahrzeughalle ausgerichtet.
Über die Treppe in der Nähe des Haupteingangs erreicht man weitere
Räumlichkeiten der Freiwilligen Feuerwehr im Obergeschoss. Neben
Büroräumen, der Küche mit Getränkelager und den Sanitärbereichen sind
hier der große Schulungsraum mit Loggia und der Jugendraum angeordnet.
Vom Terrassenbereich, vorbei an der TGA-Aufstellfläche, gelangt man über
eine Fluchtrampe auf die zum Bauhofgelände führende Fluchttreppe.
Die Fahrzeughalle der Freiwilligen Feuerwehr zählt neun Stellplätze mit
einer Grube. Rückwärtig der Stellplätze ist der Werkstattbereich
angebunden. Über dem Werkstattbereich befinden sich Technikräume und
Lagerflächen. Unterhalb der Fahrzeughalle, im südlichen
Grundstücksbereich, liegt der außenliegende, überdachte Waschplatz. Hier
gibt es die Durchfahrtsmöglichkeit zum Bauhofgelände.

1.2 Allgemeine Informationen
Der Bieter hat sich vor Angebotsabgabe durch Einsicht der Planunterlagen
ausgiebig über Art und Umfang der
anzubietenden Leistungen zu informieren und sich mit der
Baustellen-Örtlichkeit so vertraut zu machen, dass zu
erwartende Schwierigkeiten sowie alle Besonderheiten in den
Einheitspreisen erfasst sind; Unvollständigkeiten, Unklarheiten /
Widersprüche oder Zweifel in den Angebotsunterlagen sind vor
Angebotsabgabe mit dem Auftraggeber abzuklären. Nachträgliche
Einwendungen und Forderungen, die auf eine Unkenntnis der Sachlage
zurückzuführen sind, werden in keinem Fall anerkannt.

1.3 Fachplanungen

Statik nach Angaben Mohnke | Höss Bauingenieure Beratende Ingenieure
PartGmbB

Schall- und Wärmeschutz nach Angaben Stahl+Weiß PartGmbB

Technische Gebäudeausrüstung HLS nach Angaben IB Becherer Ingenieurbüro
für TechnischeGebäudeausrüstung

Technische Gebäudeausrüstung ELT nach Angaben Ingplan iMMotec

Außenanlagenplanung nach Angaben Kirn Ingenieure

Baugrund nach Angaben HPC AG

1.4 Anlagen
- Grundriss Erdgeschoss
- Details: D-02A Fußbodenaufbau EG, D-05E Sockel + Tor FZH FW, D-18 FZH
Grube, D-19 FZH Rinne
- Übersicht Schnellzementestrich

## Zusätzlicher Text
II: ALLGEMEINE TECHNISCHE VERTRAGSBEDINGUNGEN

0.1.1 Lage und Ausmaß der dem AN für die Ausführung seiner Leistungen
zur Benutzung oder Mitnutzung überlassenen Flächen und Räume
Dauerhafte Lagerplätze können innerhalb des Baustellenbereichs nur in
sehr begrenztem Umfang nach Abstimmung mit der Bauleitung des AG zur
Verfügung gestellt. Jeder Auftragnehmer verpflichtet sich lediglich die
für die laufende Leistungserbringung notwendigen Materialien und Geräte
vorzuhalten. Nicht mehr benötigte Flächen innerhalb der Lagerflächen
sind unverzüglich frei zu räumen, dies gilt insbesondere nach Erbringung
der Leistungen vor Ort.

Vor Ausführungsbeginn hat der Auftragnehmer mit dem Auftraggeber
festzulegen, wo das erforderliche Gerät, Schutt, Container und
dergleichen auf der Baustelle gelagert werden kann, um gegenseitige
Störungen der am Bau beteiligten Handwerker während der Bauausführung zu
vermeiden.

Eine Baustellenbewachung wird durch den AG nicht gestellt.

0.1.2 Entsorgung von Abfall und Abwasser
Die Entsorgung jeglichen Abfalls aus dem Bereich des AN ist, soweit in
den Einzelbeschreibungen nicht gesondert ausgewiesen, grundsätzlich
Nebenleistung und hat nach dem KrW- AbfG vom 27.09.1994 zu erfolgen.
Anfallender Schutt und Müll ist vom AN sofort zu beseitigen. Kommt der
AN dieser Forderung nicht nach, ist die Bauleitung berechtigt, den
Schutt bzw. Müll zu Lasten des AN entsorgen zu lassen.

Die entsprechend geltenden Vorschriften (Kreislaufwirtschafts- und
Abfallgesetz vom 07.10.1996, Landesabfallgesetz vom 15.10.1996) sind zu
beachten. Der Auftragnehmer hat sich eigenverantwortlich über die
gesetzlichen Bestimmungen zu informieren.

Die nach ATV DIN 18299 Abschnitt 4.1.11 durch den Auftragnehmer zu
beseitigenden Verunreinigungen beziehen sich auch auf die Verunreinigung
der öffentlichen Verkehrswege durch Personal, Fahrzeuge und Maschinen
des Auftragnehmers oder seiner Nachunternehmer. Solche Verunreinigungen
sind durch geeignete Maßnahmen möglichst zu vermeiden. Trotzdem
auftretende Verunreinigungen sind so rechtzeitig zu beseitigen, dass
durch sie keine Gefährdung des öffentlichen Verkehrs entstehen kann.

0.1.3 Gegebenenfalls gemäß der Baustellenverordnung getroffene Maßnahmen
Entsprechend der Verordnung über Sicherheit und Gesundheitsschutz auf
Baustellen (BaustVO) wird vom Bauherrn ein Sicherheits- und
Gesundheitsschutzkoordinator beauftragt. Dessen Anweisungen ist Folge zu
leisten. Ein SiGe-Plan wird aufgestellt und einzuhalten.

Angaben zur Ausführung

0.2.1 Vorgesehene Arbeitsabschnitte, Arbeitsunterbrechungen Die
Leistungserbringung erfolgt entsprechend den vertraglichen
Vereinbarungen.
Arbeitsunterbrechungen, es sei denn diese sind an anderer Stelle
explizit erwähnt, sind nicht vorgesehen.

0.2.2 Mitbenutzung fremder Gerüste, Hebezeuge, Aufenthalts- und
Lagerräume...
Eine Mitbenutzung fremder Gerüste, Hebezeugen, Aufenthalts- und
Lagerräume usw. durch den AN ist nicht vorgesehen.

0.2.3 Bereitstellung von Gerüsten, Hebezeuge, Aufenthalts- und
Lagerräume..., Einrichtungen u.dgl. für andere Unternehmer
Eine planmäßige Bereitstellung von Gerüsten, Hebezeugen, Aufenthalts-und
Lagerräumen des AN für andere Unternehmen ist nicht vorgesehen, außer
wenn in den Leistungspositionen beschrieben.
Dies betrifft insbesondere die Bereitstellung, Vorhaltung und Bedienung
des Hochbaukranes entsprechend den Leistungspositionen.

Darüber hinaus muss Folgendes beachtet werden:

- Zementprodukte müssen chromatarm sein

- Betontrennmittel (Schalöle) müssen aus Pflanzenöl sein. Schmieröle
sollten möglichst aus Pflanzenöl sein. Ist die Verwendung von
Mineralölen erforderlich, dürfen keine polycyclischen, aromatischen
Kohlenwasserstoffe (PAH, PAK) enthalten sein und das Produkt muss das
RA-ZU 64 Umweltzeichen (Blauer Engel) besitzen. Bei der Verarbeitung ist
hinsichtlich des entstehenden Ölnebels der empfohlene TLW-Wert
(threshold limit value) von 5 mg/m3 Luft einzuhalten.

- Die Verarbeitung von künstlichen Mineralfasern soll möglichst
vermieden werden.

- Falls kein gleichwertiges unbedenkliches
Ersatzmaterial/Ersatzkonstruktion zur Verfügung steht, dürfen nur
künstliche Mineralfasern eingesetzt werden, die gemäß TRGS 905 frei von
Krebsverdacht sind.

- Spanplatten dürfen keine Formaldehydabgabe von mehr als 0,05 ppm
aufweisen.

- Chemische Holzschutzmittel sind zu vermeiden. Sind sie erforderlich
(nach Freigabe durch den Auftraggeber), müssen sie frei von
Schwermetallen sein (z.B. Chromat, Arsen), es ist möglichst auf
Borsalzpräparate zurückzugreifen. Sofern umweltfreundliche Ersatzstoffe
möglich sind z.B. Polyethylen, Polypropylen) ist auf PVC zu verzichten
(z.B. bei Zu- und Abwasserleitungen, Folien, Bodenbelägen,
Kleinbauteile, Innenausbau).

- Können die Angaben über Stoffe und Bauteile aus zwingenden technischen
Gründen nicht eingehalten werden, ist der Auftraggeber unverzüglich zu
unterrichten.

Der Auftraggeber behält sich vor, eine entsprechende Deklarations- und
Schadstoffliste durch den Auftragnehmer ausfüllen und unterschreiben zu
lassen. Auf Anforderung der Bauleitung hat der Auftragnehmer
Unbedenklichkeitsbescheinigungen und Inhaltsstoffnachweise der von ihm
verwendeten Baumaterialien zu erbringen.

Der Auftragnehmer hat dafür zu sorgen, dass die Baustoffe und Bauteile
in umweltfreundlicher Verpackung mit möglichst geringem
Verpackungsanteil (z.B. Großgebinde, Siloware oder recycelbarer
Verpackung) angeliefert werden, verpackungslose Anlieferungen,
Mehrwegverpackungen und Verpackungsmaterialien aus Papier, Pappe und
Polypropylenfolie werden bevorzugt.

Soweit nicht andere Stoffe ausgeschrieben sind, werden nur ökologisch
unbedenkliche Baustoffe verwendet. Nicht genormte Stoffe dürfen nur nach
Rücksprache und schriftliche Freigabe durch den Auftraggeber zur
Anwendung kommen, wenn diese bewährt sind und den anerkannten Regeln der
Bauphysik und der Baukunst entsprechen.

0.2.9 Art und Umfang der vom AG verlangten Eignungs- und  Gütenachweise
Bei nicht genormten Stoffen und Bauteilen sind, soweit erforderlich, die
bauaufsichtlichen Zulassungen der Objektüberwachung zu übergeben.
Zulassungen und Prüfbescheide der verwendeten Konstruktionen sind dem
Architekten unaufgefordert und rechtzeitig vor Ausführung im
Zusammenhang mit der Übergabe der Werkstattplanung zu übergeben.

Zur Gewährleistung der Anforderungen des §81 Abs. 4 MBO sind sämtliche
Allgemeinen bauaufsichtlichen Zulassungen (AbZ), Allgemeine
bauaufsichtliche Prüfzeugnisse (AbP) und Zustimmungen im Einzelfall
(ZiE) für Brandschutz-Bauprodukte unaufgefordert spätestens 5 Werktage
vor ihrem erstmaligen Einsatz auf der Baustelle in lesbarer, geordneter
und vollständiger Form der Bauleitung zu übergeben. Ist eine Einbau-
oder Montageanleitung Bestandteil der oben genannten Unterlagen ist
diese ebenso mit zu übergeben.

0.2.10 Art, Anzahl, Menge oder Masse der Stoffe die durch den AG
beigestellt werden...
Durch den AG werden keine Stoffe oder Bauteile beigestellt., mögliche
Abweichungen sind explizit im LV aufgeführt.

0.2.11 Übernahme von Leistungen wie Abladen, Lagern und Transport von
Stoffen und Bauteilen durch den AG

Durch den AG werden keine derartigen Leistungen erbracht.

0.2.12 Leistungen für andere Unternehmer
Durch den AN werden keine derartigen Leistungen erbracht.

0.2.13 Mitwirken beim Einstellen von Anlageteilen...
Durch den AN werden keine derartigen Leistungen erbracht.

0.2.14 Benutzen von Teilen der Leistung vor Abnahme
Auf schriftliches Verlangen durch den Auftraggeber können Teile der
Leistung vor der Gesamtabnahme genutzt werden. Diese Teile werden dann
durch Teilabnahme übergeben. Darüber hinaus besteht kein Anspruch auf
Teilabnahme seitens des Auftragnehmers. Der Auftragnehmer ist für den
Schutz seiner Leistungen bis zur Abnahme verantwortlich. Es kann nicht
davon ausgegangen werden, dass der Zugang zu Bauteilen abzuschließen
bzw. durch Dritte nicht zugänglich ist.

Weitere allgemeine Angaben
Die Ausführung der vertraglichen Leistungen hat in Übereinstimmung mit
den allgemeinen Vertragsbedingungen (VOB), den DIN-Normen, den
Fachregeln der Verbände, den Verordnungen der Baubehörden, Hinweise und
Einbauvorgaben der Werkstofflieferanten sowie nach den anerkannten
Regeln der Baukunst zu erfolgen. Sie gelten vollinhaltlich als
Ergänzungen des Leistungsverzeichnisses.

Zur Leistungserbringung notwendige Planunterlagen stellt der
Auftraggeber dem Auftragnehmer einfach als Papierpause und als pdf-File
zur Verfügung.

Das Lagern von Druckgasflaschen in Kellerräumen, Treppenhäusern,
Durchgängen und Durchfahrten ist untersagt. Bei Arbeiten mit brennbaren
Gasen muss ein Feuerlöscher, tragbar, nach DIN EN 3 durch den
Leistungserbringer zu den Arbeiten einsatzbereit beigestellt sein.

Bei evtl. anfallenden Heißarbeiten (Schweißen, Arbeiten mit
Trennscheiben, Heißverkleben, usw.) wird durch die
Bauleitung/Fachbauleitung vor Beginn der Ausführung ein Erlaubnisschein
für Schweiß-, Schneid-, Löt- und Trennschleifarbeiten ausgestellt, ohne
den mit den genannten Arbeiten nicht begonnen werden darf. Diese
Arbeiten sind möglichst zu Beginn eines Arbeitstages auszuführen.
Entsprechende Schutzmaßnahmen (z.B. Vorhalten von Feuerlöschern) müssen
in Absprache mit der Bauleitung/Fachbauleitung durchgeführt werden.

Bei Brennschneidearbeiten oder sonstigen funkenerzeugenden Arbeiten,
z.B. auch Trennarbeiten mit Trennscheiben, in der Nähe von Bauteilen der
Baustoffklasse B2 bzw. B3 nach DIN 4102 Teil 1 sind geeignete
Brandschutzmaßnahmen vom Auftragnehmer zu treffen.

Bei funkenerzeugenden Arbeiten, z.B. Trennarbeiten mit Trennscheiben und
Brennschneidearbeiten, in der Nähe zu erhaltener Bauteile sind
Glasflächen, glasierte Keramikoberflächen und andere durch den
Funkenflug gefährdete Oberflächen abzudecken. Vor Beginn der Arbeiten
sind die tatsächlichen Einbauhöhen bezogen auf das gesamte Ausbausystem
mit der Bauleitung abzustimmen, wenn unzulässige Toleranzen oder
Änderungen des geplanten Fußbodenaufbaus festgestellt oder vermutet
werden.

Der Auftragnehmer hat dafür Sorge zu tragen, dass während der Ausführung
seiner Leistungen immer mindestens ein fließend deutschsprechender
Mitarbeiter seiner Firma auf der Baustelle anwesend ist.

Zu den auf der Baustelle vorzuhaltenden Ausführungsunterlagen zählt
neben den Ausführungsplänen auch eine Ausfertigung dieser
Leistungsbeschreibung.

Die vom Auftragnehmer verwendeten Ausführungsunterlagen müssen den
Freigabevermerk des Auftraggebers oder des Objektüberwachenden tragen.
Durch Übergabe neuer Unterlagen sind ungültig gewordene Unterlagen vom
Auftragnehmer entsprechend zu kennzeichnen und aufzubewahren. Nicht
freigegebene Unterlagen dürfen nicht verwendet werden.

Anfahrten der Feuerwehr, welche durch versehentliches Auslösen des
Brandmeldealarmes durch Rauch bzw. Staubentwicklung ausgelöst werden,
gehen zu Lasten des Auftragnehmers. Es ist sicherzustellen, dass bei
Arbeiten mit Rauch- bzw. Staubentwicklung die betreffende
Brandmeldelinie durch die Bauleitung/technischen Dienst des Hauses
während der Arbeiten abgeschaltet wurde.

Auf die Abschaltung evtl. im Baubereich befindlicher Rauchmeldeanlagen
vor Baubeginn ist zu achten. Die Abschaltung ist mit der örtlichen
Bauleitung/Fachbauleitung, sowie der Technischen Direktion vor Beginn
der Arbeiten abzustimmen. Die örtliche Bauleitung/Fachbauleitung bzw.
die Technische Direktion ist unmittelbar nach Beendigung der Arbeiten zu
informieren um die Brandmeldeanlage wieder in Betrieb nehmen zu können.

Zur Abschaltung einer Linie der Brandmeldeanlage ist vor Beginn der
Arbeiten ein Erlaubnisschein durch die örtliche
Bauleitung/Fachbauleitung in Abstimmung mit der technischen Direktion
des Hauses auszustellen.

Auf der Baustelle herrscht absolutes Rauchverbot. Ebenso ist der Konsum
jedweder - auch nur gering - alkoholhaltiger Getränke oder Speisen sowie
sonstiger rauscherzeugender oder bewusstseinstrübender und
-beeinflussender Stoffe untersagt. Der Auftraggeber behält sich vor bei
Verstoß den entsprechenden Personen ein Ortsverbot zu erteilen. Beim
Verdacht auf Gesetzesverstöße wird die Polizei eingeschaltet.

Das Einrichten von Schlafunterkünften oder die sonst wie geartete
Nächtigung auf dem Baufeld ist nicht gestattet.

## Industrieestrich FZH
Datum: 20.12.21

### 1 Schnellzement- und Epoxidharzbeschichtungsarbeiten

#### 1.1 PLANUNG UND DOKUMENTATION

**1.1.1 Dokumentation Gesamtleistung**
Dokumentation Gesamtleistung

Herstellung einer zusammenfassenden Dokumentation aller
erbrachten Leistungen.
Übergabe an die Bauleitung des AGs 2-fach in Papierform
und digital im PDF-Format (aus anderen Dateiformaten
generierte bearbeitbare PDF-Datei, keine gescannten
Dateien).
Die Übergabe hat in DIN A4-Ordnern mit Registern und
Inhaltsverzeichnissen zu erfolgen.
Die geforderten Dokumentationsunterlagen sämtlicher
erbrachter Leistungen sind 2 Wochen vor Abnahme an den
AG zu übergeben.

Diese umfassen:
- sämtliche vom AN gefertigten Ausführungszeichnungen,
Prüfungs- und Überwachungsergebnisse und -Protokolle,
- die vom AN gefertigten Gutachten / Beweissicherungen,
- Sämtliche notwendigen Angaben, welche nötig sind, um
die erbrachte Leistung sicher und der Funktion
entsprechend betreiben, bzw. warten zu können. Wie z.B.
Angaben zu allen verwendeten Materialien und
Oberflächen.
- sämtliche notwendigen Sicherheitsvorschriften für den
Umgang mit der vom AN erbrachten Leistung.
- Konstruktionsbeschreibungen, Konstruktionsarten und
-systeme bzw. -typen
- Hersteller-Unterlagen (Auflistung und Anschriften
sämtlicher Hersteller der
in Ihrer Leistung enthaltenen Bauteile).
- sämtliche Mängelhaftungsdaten,  Verzeichnis mit
Beginn, Dauer und Ende der einzelnen Fristen,
- Prüfungen, Zulassungen und Nachweise, wie
Zulassungsbescheide für Bauteile mit allgemeiner
bauaufsichtlicher Zulassung, Produktdatenblätter /
Sicherheitsdatenblätter der eingesetzten Materialien
- Fachbauleitererklärung und Fachunternehmererklärung
- Abnahmeprotokolle.

Auflistung sämtlicher an der Leistungserbringung
beteiligter Nachunternehmer inkl. Ansprechpartner
(Telefonnummer /E-Mail und Adresse),
Entsorgungsnachweise,
Übereinstimmungserklärungen, alle Bautagesberichte

Die Dokumentation ist in folgender Gliederung
anzulegen:
00 Deckblatt
00 Inhaltsverzeichnis
01 Bautagebücher
02 Abnahmeprotokoll
03 Konformitätserklärung
04 Gebrauchsanleitung
05 Produktbeschreibungen, Produktdatenblätter
06 Pflegeanleitungen, Reinigungsempfehlungen
07 Besondere Bescheinigungen und Prüfprotokolle

Die Dokumentation ist mit folgendem Deckblatt
anzulegen:
Projekt:
Bauherr:
Auftragnehmer:
Auftragsnummer:
Auftrag vom:
Auftragnehmer-Adresse:
Auftragnehmer-Telefonnummer:
Auftragnehmer-Telefaxnummer:
Auftragnehmer-e-mail-Adresse:
Auftragnehmer-Projektleiter:
Auftragnehmer-Bauleiter:
Menge: 1,000 psch

**1.1.2 Mitwirkung an Bauablaufplanung**
Mitwirkung an Bauablaufplanung

10 Kalendertage nach Auftragserteilung ist der eigene
Bauablaufplan auf Basis der Ausschreibungsangaben zur
Abstimmung beim AG vorzulegen.
Der Bauablaufplan ist ständig anzupassen und bei mehr
als wöchentlicher Abweichung dem AG korrigiert
einzureichen.
Ebenso hat der Auftragnehmer bei wöchentlichen
Baubesprechungen teilzunehmen in dem mit allen am Bau
beteiligten Firmen der Bauablauf im Detail abgestimmt
wird.
Menge: 1,000 psch

#### 1.2 Baustelleneinrichtung

**1.2.1 Baustelleneinrichtung**
Einrichten und Räumen sowie Vorhalten und Betreiben der
allgemeinen Baustelleneinrichtung für sämtliche in der
Leistungsbeschreibung aufgeführten Leistungen,
Vorhaltedauer entsprechend der vertraglich vereinbarten
Ausführungsfrist.
Soweit hierfür keine Einzelposition im
Leistungsverzeichnis erfasst ist, sind alle Arbeiten,
Einrichtungen, Geräte und Maschinen einzukalkulieren,
Die zu einer leistungsgerechten Erfüllung der Arbeiten
erforderlich sind.
Hierzu zählen insbesondere auch die erforderlichen
Pumpen, Personalcontainer, etc..
Der Bauherr stellt einen Sanitärcontainer kostenfrei
zur Verfügung.
Auf der vom Auftraggeber ausgewiesenen
Baustelleneinrichtungsfläche wird 1 Containerstellplatz
mit Abmessung 2,50 x 6,00 m Grundfläche für
Aufenthaltsräume zur Verfügung gestellt.
Menge: 1,000 psch

#### 1.3 VORARBEITEN ESTRICHARBEITEN FZH

*Hinweis*
Mechanisches Abtragen der Oberflächenzone des
Untergrundes durch intensives Fräsen. Aufnehmen und
Einbringen des anfallenden Bauschutts in Container. Der
erforderliche Oberflächenabtrag wird in Abstimmung mit
Auftraggeber/Bauleitung vor Durchführung der Arbeiten
festgelegt.

**1.3.1 Untergrund fräsen Stahlbeton D 3mm auf Baustelle bereitstellen nicht schadstoffbelastet**
*** Grundposition ZZ 001.0
*** Bezugsbeschreibung
STLB-Bau 2021-04 036
Fräsen des Untergrundes aus Stahlbeton, Abtragsdicke 3
mm, Untergrund waagerecht, aufgenommene Stoffe sammeln,
im Behälter des AN lagern, Behältergröße nach Wahl des
AN, auf der Baustelle bereitstellen, Abfall ist nicht
gefährlich, nicht schadstoffbelastet.
Menge: 630,000 m2

**1.3.2 Untergrund fräsen Stahlbeton D 5mm auf Baustelle bereitstellen nicht schadstoffbelastet**
*** Wahlposition ZZ 001.1
*** gemäß Ausführungsbeschreibung Fräsen des Untergrundes aus Stahlbeton, Abtragsdicke 3
*** wie Position 1.3.1
STLB-Bau 2021-04 036
Abtragsdicke 5 mm.
Menge: 630,000 m2

**1.3.3 Untergrund fräsen Stahlbeton D 10mm auf Baustelle bereitstellen nicht schadstoffbelastet**
*** Wahlposition ZZ 001.2
*** gemäß Ausführungsbeschreibung Fräsen des Untergrundes aus Stahlbeton, Abtragsdicke 3
*** wie Position 1.3.1
STLB-Bau 2021-04 036
Abtragsdicke 10 mm.
Menge: 630,000 m2

*Hinweis*
Untergrundvorbereitung Kugelstrahlen im Kreuzgang

Abtragen der durch den Fräsvorgang entstandenen
Gefügelockerungen durch einmaliges intensives
Kugelstrahlen. Anschließende Feinreinigung zur
Entstaubung des Untergrunds mit leistungsfähigem
Industriestaubsauger.

**1.3.4 Untergrund kugelstrahlen Stahlbeton auf Baustelle bereitstellen nicht schadstoffbelastet**
*** Bezugsbeschreibung
STLB-Bau 2021-04 036
Kugelstrahlen des Untergrundes aus Stahlbeton,
Untergrund waagerecht, aufgenommene Stoffe sammeln, im
Behälter des AN lagern, Behältergröße nach Wahl des AN,
auf der Baustelle bereitstellen, Abfall ist nicht
gefährlich, nicht schadstoffbelastet.
Menge: 630,000 m2

*Hinweis*

**1.3.5 Untergrund kugelstrahlen absaugen Stahlbeton auf Baustelle bereitstellen nicht schadstoffbelastet**
*** gemäß Ausführungsbeschreibung Kugelstrahlen des Untergrundes aus Stahlbeton,
*** wie Position 1.3.4
STLB-Bau 2021-04 036
Kugelstrahlen und Absaugen.
Menge: 630,000 m2

**1.3.6 Scheinfuge/Riss schließen 2K-Reaktionsharz-Fugenmasse Wellenverbinder**
STLB-Bau 2021-04 036
Kraftschlüssiges Schließen von Scheinfugen/Rissen im
Untergrund mit Zweikomponenten-Reaktionsharz, einschl.
Einschneiden, Säubern, Einlegen von Wellenverbindern
und Absanden.
Menge: 50,000 m

*Hinweis*
Der Untergrund muss fest, sauber, saugfähig
(offenporig) und frei von Rissen, ablösbaren
Bestandteilen und Verschmutzungen jeglicher Art sein!
Er muss für die zu erwartende Beanspruchung
ausreichende Festigkeit, insbesondere gute
Oberflächenfestigkeit und ausreichende Rauheit
aufweisen (Oberflächenzugfestigkeit i. M. = 1,5 N/mm²).
Die ordnungsgemäße Untergrundbeschaffenheit ist vor
Verlegebeginn vom Auftragnehmer zu überprüfen.

**1.3.7 Prüfen Haftzugfestigkeit Prüfflächen begrenzen**
STLB-Bau 2021-04 081
Prüfen der Haftzugfestigkeit, Bauteil
flächenorientiert, an aufgebrachtem Beton, Prüfflächen
durch Ringnut begrenzen, Protokollieren der Ergebnisse
durch Eintragen in Pläne, vom AG gestellt.
Menge: 3,000 St

**1.3.8 Haftbrücke auftragen mineralische Haftbrücke**
STLB-Bau 2021-04 025
Haftbrücke auftragen, auf Boden, Untergrund Stahlbeton,
mit mineralischer Haftbrücke, zur Aufnahme für
nachfolgenden Zementverbundestrich.
Menge: 630,000 m2

#### 1.4 ESTRICHARBEITEN FZH

*Hinweis*
Schnellzementestrich

hochfester, früh nutzbarer Verbundestrich CT-C40-SW1
aus schwind- und spannungsarm erhärtendem gemäß
Produktinformation einbauen, verdichten und höhengenau
nach Anforderungen der DIN 18202, Tabelle 3, Zeile 3
abziehen.

Anforderungen:
-Gesundheitsschutz &  Emissionsverhalten Anerkannter
Nachweis für die Verwendung von Bauprodukten in
Innenräumen nach AgBB-Bewertungsschema

Biegezugfestigkeit (Güteprüfung): nach  3 Tagen  =
4 N/mm²
Biegezugfestigkeit (Güteprüfung): nach 28 Tagen  =  6
N/mm²
Druckfestigkeit  nach  3 Tagen  =  35 N/mm²
Druckfestigkeit  nach 28 Tagen  =  40 N/mm²
Oberflächenzugfestigkeit nach  3 Tagen = 1,5 N/mm²

Schwindklasse (DIN 18560-1): SW1 (schwindarm)
Schwindmaß (DIN EN 13892-9) nach 120 Tagen < 0,2 mm/m
Belegreife (Prüfung nach DIN 18560 T1) unabhängig von
der Schichtdicke, auch bei ungünstigem Bauklima (10°C /
80 % rel. Luftfeuchtigkeit) nach 3 Tagen = 2 CM-%
nicht rückfeuchtend
wasserfest
überschichtbar nach 2 Tagen

**1.4.1 Schnellzementestrich Verbundestrich C40 F6 i. M. D 160mm maschinell glätten Gefälle 4-seitig im Gefälle herstellen**
Schnellzementestrich Verbundestrich C40 F6 i. M. D
160mm maschinell glätten Gefälle 4-seitig im Gefälle
herstellen

Zementestrich DIN 18560 CT, Bindemittel Schnellzement,
Erhärtung und Trocknung bis zur Belegreife 48 h bei
klimatischen Bezugsbedingungen Normklima 20 Grad C,
rel. Feuchte 65 %, einschichtig, als Verbundestrich,
unbewehrt, Druckfestigkeitsklasse C40 DIN EN 13813,
Biegezugfestigkeitsklasse F6 DIN EN 13813, im Gefälle
herstellen auf Untergrund aus Beton, gefräst/gestrahlt,
mit Mörtel, Bindemittel Zement, schnell härtend,
Neigung über 1 bis 1,5 %, Dicke am Tiefpunkt 125 mm,
mittlere Dicke 160 mm, 4-seitiges Gefälle, zur Aufnahme
von Beschichtungen, Oberfläche maschinell glätten.
Menge: 630,000 m2

**1.4.2 Mehrdicke D 5mm Schnellzementestrich**
STLB-Bau 2021-04 025
Mehrdicke des Estrichs, je 5 mm Dicke,
Schnellzementestrich.
Menge: 50,000 m2

**1.4.3 Untergrund abdecken Kunststofffolie**
STLB-Bau 2021-04 018
Abdecken des Untergrundes, mit einer Lage
Kunststofffolie, Dicke 0,2 mm, Bahnen überlappt
verlegen.
Menge: 630,000 m2

**1.4.4 Aussparung ca. 100 x 400 mm**
Aussparung ca. 100 x 400 mm

zur Aufnahme der Schwerlastrinnen in den Fahrzeughallen
einmessen und herstellen, Breite ca. 400 mm, Tiefe 100
mm. Die Montage und der Anschluss der Rinne erfolgt
bauseits durch das Gewerk Sanitär.
Menge: 38,000 m

**1.4.5 Anarbeiten Rinne FZH**
Anarbeiten Rinne FZH

Anarbeiten von Epoxidharz-Estrich an bauseits montierte
Schwerlastrinne FZH, umlaufende Breite ca. 100 mm,
Tiefe ca. 100 mm (1% Gefälle), inklusive vorheriger
Abspitzarbeiten zur Herstellung des Verbunds mit dem
angrenzenden Schnellzementestrich
Menge: 75,000 m

**1.4.6 Anarbeiten Grube FZH**
Anarbeiten Grube FZH

Anarbeiten von Epoxidharz-Estrich an das bauseitig
montierte Abschlussprofil aus Stahl Grube FZH
Menge: 25,000 m

**1.4.7 Anarbeiten Toröffnungen**
Anarbeiten Toröffnungen

Anarbeiten von Epoxidharz-Estrich an das bauseitig
montierte Abschlussprofil aus Stahl
Menge: 46,000 m

**1.4.8 Anarbeiten an Türöffnungen**
Anarbeiten an Türöffnungen

Anarbeiten von Epoxidharz-Estrich an das bauseitig
montierte Abschlussprofil aus Stahl
Menge: 11,000 m

*Hinweis*
Gefälleestrich Grube Fahrzeughalle Feuerwehr

**1.4.9 Schnellzementestrich Verbundestrich C40 F6 D i. M. 120mm maschinell glätten Gefälle 4-seitig im Gefälle herstellen**
Schnellzementestrich Verbundestrich C40 F6 D i. M.
120mm maschinell glätten Gefälle 4-seitig im Gefälle
herstellen

Zementestrich DIN 18560 CT, Bindemittel Schnellzement,
Erhärtung und Trocknung bis zur Belegreife 48 h bei
klimatischen Bezugsbedingungen Normklima 20 Grad C,
rel. Feuchte 65 %, einschichtig, als Verbundestrich,
unbewehrt, Druckfestigkeitsklasse C40 DIN EN 13813,
Biegezugfestigkeitsklasse F6 DIN EN 13813, im Gefälle
herstellen auf Untergrund aus Beton, gefräst/gestrahlt,
mit Mörtel, Bindemittel Zement, schnell härtend,
Neigung über 1 bis 1,5 %, Dicke am Tiefpunkt 60 mm,
mittlere Dicke 120 mm, 4-seitiges Gefälle, zur Aufnahme
von Beschichtungen, Oberfläche maschinell glätten.
Menge: 9,000 m2

**1.4.10 Anarbeiten Schacht 60 x 60 cm Grube FZH**
Anarbeiten Schacht 60 x 60 cm Grube FZH

Anarbeiten des Epoxidharz-Estrich an das bauseitig
montierte Abschlussprofil aus Stahl Schacht Grube FZH
Menge: 2,400 m

#### 1.5 VORARBEITEN BESCHICHTUNG FAHRZEUGHALLEN

**1.5.1 Prüfung Haftzugfestigkeit**
Prüfung Haftzugfestigkeit

Überprüfen der Haftzugfestigkeit der vorbereiteten
Oberfläche im Beisein der örtlichen Objektüberwachung
gem. DAfStb-Richtlinie Schutz und Instandsetzung von
Betonbauteilen (Rili-SIB, 2001) bzw. ZTV-ING.
Die Ergebnisse (Prüfstelle, Werte, Trennfall) sind in
einem Protokoll festzuhalten und der örtlichen
Objektüberwachung zu übergeben. Liegen die Werte
außerhalb der vom Materialhersteller vorgegebenen
Grenzwerte, sind mit der örtlichen Objektüberwachung
weitere Maßnahmen abzusprechen.
Menge: 3,000 St

**1.5.2 Prüfung Feuchtigkeit**
Prüfung Feuchtigkeit

Feuchtigkeit des Untergrundes im Beisein der örtlichen
Objektüberwachung überprüfen.
Das Meßverfahren ist vorher zu definieren (CM-Gerät,
Darrofen o.glw.). Die Ergebnisse sind in einem
Protokoll festzuhalten und der örtlichen
Objektüberwachung zu übergeben. Liegen die Werte
außerhalb der vom Materialhersteller vorgegebenen
Grenzwerte, sind mit der örtlichen Objektüberwachung
weitere Maßnahmen abzusprechen.
Menge: 3,000 St

**1.5.3 Prüfung Rauhtiefe**
Prüfung Rauhtiefe

Rauhtiefenbestimmung nach der Oberflächenvorbereitung
im Beisein der örtlichen Objektüberwachung gem.
DAfStb-Richtlinie Schutz und Instandsetzung von
Betonbauteilen (Rili-SIB, 2001) bzw. ZTV-ING
(Sandflächenverfahren).
Liegen die Werte außerhalb der vom Materialhersteller
vorgegebenen Grenzwerte, sind mit der örtlichen
Objektüberwachung weitere Maßnahmen abzusprechen.
Menge: 3,000 St

**1.5.4 Prüfung Verarbeitungsbedingungen**
Prüfung Verarbeitungsbedingungen

Vor, während und nach der gesamten
Beschichtungsmaßnahme sind die Oberflächen- und
Lufttemperatur sowie die Luftfeuchtigkeit laufend zu
kontrollieren  und der Taupunkt zu bestimmen (jede
Stunde mind. 1 mal).
Die gemessenen Werte sind in ein Protokoll bzw.
Bautagebuch einzutragen und der örtlichen
Objektüberwachung nach Fertigstellung der Arbeiten zu
übergeben. Liegen die Werte außerhalb der vom
Materialhersteller vorgegebenen Grenzwerte, sind mit
der örtlichen Objektüberwachung weitere Maßnahmen
abzusprechen.
Menge: 1,000 psch

**1.5.5 Prüfung Schichtdicke**
Prüfung Schichtdicke

Überprüfung der geforderten systemspezifischen
Mindestschichtdicken im Beisein der örtlichen
Objektüberwachung durch die Entnahme von Bohrkernen.
Die Entnahmestellen der Proben werden zusammen mit der
örtlichen Objektüberwachung festgelegt. Das
fachgerechte Schließen der überprüften Stellen ist in
den Preis mit einzukalkulieren.
Menge: 1,000 St

*Hinweis*
Vorbereiten des Betonuntergrundes durch kreuzweises
Kugelstrahlen

Die Abreißfestigkeit muss im Mittel 2,0 N/mm²
betragen, der kleinste Einzelwert darf 1,5 N/mm²
nicht unterschreiten.
Zu erzielende Rautiefe: 0,5 mm

Das abgetragene Material wird Eigentum des AN
und ist umweltgerecht nach den Bestimmungen
des Gesetzgebers zu entsorgen. Die örtlich geltenden
Imissionsschutzbestimmungen sind zu beachten.

**1.5.6 Untergrund kugelstrahlen Beton nicht schadstoffbelastet**
*** Bezugsbeschreibung
STLB-Bau 2021-04 036
Kugelstrahlen des Untergrundes aus Beton, für
Bodenbelagarbeiten, aufgenommene Stoffe sammeln, im
Behälter des AN lagern, Behältergröße nach Wahl des AN,
auf der Baustelle bereitstellen, Abfall ist nicht
gefährlich, nicht schadstoffbelastet.
Menge: 630,000 m2

*Hinweis*

**1.5.7 Untergrund kugelstrahlen absaugen Beton nicht schadstoffbelastet**
*** gemäß Ausführungsbeschreibung Kugelstrahlen des Untergrundes aus Beton, für
*** wie Position 1.5.6
STLB-Bau 2021-04 036
Kugelstrahlen und Absaugen.
Menge: 630,000 m2

**1.5.8 Schleifen, Übergangsflächen Boden-Wand**
Schleifen, Übergangsflächen Boden-Wand

Übergangsflächen Boden-Wand (ca 10 cm) inkl. Ecken mit
Diamant-Schleifscheibe intensiv anschleifen, um labile
Teile sowie Verschmutzungen restlos zu entfernen.
Anschließend mit dem Industriestaubsauger gründlich
reinigen.
Die Oberfläche muss eine Haftzugfestigkeit von mind.
2,0 N/mm² aufweisen.
Anfallender Bauschutt ist durch den AN zur bauseitigen
Sammelstelle zu transportieren und in den
entsprechenden Container einzufüllen.
Menge: 180,000 m

**1.5.9 Schleifen, Sockelbereich**
Schleifen, Sockelbereich

Wand im Sockelbereich schleifen Höhe ca. 10cm inkl.
Ecken mit Diamant-Schleifscheibe intensiv anschleifen,
um labile Teile sowie Verschmutzungen restlos zu
entfernen. Lunker und Poren sind zu öffnen.
Anschließend mit dem Industriestaubsauger gründlich
reinigen.

Die Abreißfestigkeit muss im Mittel 2,0 N/mm²
betragen, der kleinste Einzelwert darf 1,5 N/mm²
nicht unterschreiten.

Das abgetragene Material wird Eigentum des AN
und ist umweltgerecht nach den Bestimmungen
des Gesetzgebers zu entsorgen. Die örtlich geltenden
Imissionsschutzbestimmungen sind zu beachten.
Menge: 180,000 m

#### 1.6 BESCHICHTUNGSARBEITEN FAHRZEUGHALLEN

*Hinweis*
Beschichtung Fahrzeughalle Feuerwehr

**1.6.1 Besch OS8 Grund Kratzsp Decksch Reaktionsharz Deckversiegelung D 2500mym**
STLB-Bau 2021-04 081
Beschichtung für chemisch widerstandsfähige, begeh- und
befahrbare, mechanisch stark belastete Flächen gemäß
DAfStb-Richtlinie "Schutz und Instandsetzung von
Betonbauteilen" Teil 2: "Bauprodukte und Anwendung" und
auf vorbereiteten Betonflächen ohne Altbeschichtung,
als Oberflächenschutzsystem OS 8,
Bauteil Boden, Fläche waagerecht (bis 2 % geneigt),
Grundierung und Kratzspachtelung auf
Reaktionsharzbasis, verschleißfeste, ggf. vorgefüllte
Deckschicht auf Reaktionsharzbasis, abgestreut, mit
Deckversiegelung passend zum gewählten System,
Mindestschichtdicke 2500 mym, Gesamtschichtdicke,
Grundierung und Deckversiegelung, bei reinen
Schutzmaßnahmen im Sinne von DIN EN 13813, für Rautiefe
0,5 mm, Farbton RAL 7032, Bewertungsgruppe Rutschgefahr
R 12 ASR A1.5/1,2.
Menge: 514,000 m2

**1.6.2 Besch OS8 Grund Kratzsp Decksch Reaktionsharz Deckversiegelung D 2500mym**
STLB-Bau 2021-04 081
Beschichtung für chemisch widerstandsfähige, begeh- und
befahrbare, mechanisch stark belastete Flächen gemäß
DAfStb-Richtlinie "Schutz und Instandsetzung von
Betonbauteilen" Teil 2: "Bauprodukte und Anwendung" und
auf vorbereiteten Betonflächen ohne Altbeschichtung,
als Oberflächenschutzsystem OS 8,
Bauteil Boden, Grundierung und Kratzspachtelung auf
Reaktionsharzbasis, verschleißfeste, ggf. vorgefüllte
Deckschicht auf Reaktionsharzbasis, abgestreut, mit
Deckversiegelung passend zum gewählten System,
Mindestschichtdicke 2500 mym, Gesamtschichtdicke,
Grundierung und Deckversiegelung, bei reinen
Schutzmaßnahmen im Sinne von DIN EN 13813, für Rautiefe
0,5 mm, Farbton RAL 7032, Bewertungsgruppe Rutschgefahr
R 11 ASR A1.5/1,2.
Menge: 16,000 m2

**1.6.3 Hohlkehle herstellen Boden Beton/Mörtel PC Haftbrücke R 5cm**
STLB-Bau 2021-04 081
Hohlkehle herstellen, Bauteil Boden, Fläche waagerecht
(bis 2 % geneigt), mit reaktionsharzgebundenem
Instandsetzungsbeton/-mörtel (PC), einschl. Haftbrücke,
Radius 5 cm, anarbeiten an Wand.
Menge: 120,000 m

**1.6.4 Beschichtung Hohlkehle**
Beschichtung Hohlkehle

Hochziehen des ausgeschriebenen Beschichtungssystems
auf Hohlkehle
Oberkante Sockelbeschichtung ca. 15 cm über OKFF
einschließlich Abklebe- und Beschneidearbeiten.
Menge: 120,000 m

*Hinweis*
Beschichtung Fahrzeughalle DRK

**1.6.5 Besch OS8 Grund Kratzsp Decksch Reaktionsharz Deckversiegelung D 2500mym**
STLB-Bau 2021-04 081
Beschichtung für chemisch widerstandsfähige, begeh- und
befahrbare, mechanisch stark belastete Flächen gemäß
DAfStb-Richtlinie "Schutz und Instandsetzung von
Betonbauteilen" Teil 2: "Bauprodukte und Anwendung" und
auf vorbereiteten Betonflächen ohne Altbeschichtung,
als Oberflächenschutzsystem OS 8,
Bauteil Boden, Grundierung und Kratzspachtelung auf
Reaktionsharzbasis, verschleißfeste, ggf. vorgefüllte
Deckschicht auf Reaktionsharzbasis, abgestreut, mit
Deckversiegelung passend zum gewählten System,
Mindestschichtdicke 2500 mym, Gesamtschichtdicke,
Grundierung und Deckversiegelung, bei reinen
Schutzmaßnahmen im Sinne von DIN EN 13813, für Rautiefe
0,5 mm, Bewertungsgruppe Rutschgefahr R 12 ASR
A1.5/1,2.
Menge: 103,000 m2

**1.6.6 Hohlkehle herstellen Boden Beton/Mörtel PC Haftbrücke R 5cm**
STLB-Bau 2021-04 081
Hohlkehle herstellen, Bauteil Boden, Fläche waagerecht
(bis 2 % geneigt), mit reaktionsharzgebundenem
Instandsetzungsbeton/-mörtel (PC), einschl. Haftbrücke,
Radius 5 cm, anarbeiten an Wand.
Menge: 57,000 m

**1.6.7 Beschichtung Hohlkehle**
Beschichtung Hohlkehle

Hochziehen des ausgeschriebenen Beschichtungssystems
auf Hohlkehle
Oberkante Sockelbeschichtung ca. 15 cm über OKFF
einschließlich Abklebe- und Beschneidearbeiten.
Menge: 57,000 m

*Hinweis*
Beschichtung Grube Fahrzeughalle Feuerwehr

**1.6.8 Besch OS8 Grund Kratzsp Decksch Reaktionsharz Deckversiegelung D 2500mym**
STLB-Bau 2021-04 081
Beschichtung für chemisch widerstandsfähige, begeh- und
befahrbare, mechanisch stark belastete Flächen gemäß
DAfStb-Richtlinie "Schutz und Instandsetzung von
Betonbauteilen" Teil 2: "Bauprodukte und Anwendung" und
auf vorbereiteten Betonflächen ohne Altbeschichtung,
als Oberflächenschutzsystem OS 8,
Bauteil Boden, Grundierung und Kratzspachtelung auf
Reaktionsharzbasis, verschleißfeste, ggf. vorgefüllte
Deckschicht auf Reaktionsharzbasis, abgestreut, mit
Deckversiegelung passend zum gewählten System,
Mindestschichtdicke 2500 mym, Gesamtschichtdicke,
Grundierung und Deckversiegelung, bei reinen
Schutzmaßnahmen im Sinne von DIN EN 13813, für Rautiefe
0,5 mm, Farbton RAL 7032, Bewertungsgruppe Rutschgefahr
R 12 ASR A1.5/1,2.
Menge: 9,000 m2

*Hinweis*
Beschichtung Wände Grube

**1.6.9 Besch OS5b Kratzspachtelung Polymer/Zement-Gemisch bis 0,5kg/m2 2xPolymer/Zement D 2400mym**
STLB-Bau 2021-04 081
Beschichtung mit geringer Rissüberbrückungsfähigkeit
für nicht begeh- und befahrbare Flächen gemäß
DAfStb-Richtlinie "Schutz und Instandsetzung von
Betonbauteilen" Teil 2: "Bauprodukte und Anwendung"
bzw. TL/TP-BEL-EP entsprechend ZTV-BEL-B, und auf
vorbereiteten Betonflächen ohne Altbeschichtung als
Oberflächenschutzsystem OS 5 b (OS D I),
Bauteil flächenorientiert, Fläche senkrecht,
Kratzspachtelung mit Polymer/Zement-Gemisch, Verbrauch
bis 0,5 kg/m2, Beschichtung mit Polymer/Zement-Gemisch
in mind. 2 Arbeitsgängen,
Mindestschichtdicke 2400 mym für Rautiefe 0,5 mm.
Menge: 38,000 m2

**1.6.10 Hohlkehle herstellen Boden Beton/Mörtel PC Haftbrücke R 5cm**
STLB-Bau 2021-04 081
Hohlkehle herstellen, Bauteil Boden, Fläche waagerecht
(bis 2 % geneigt), mit reaktionsharzgebundenem
Instandsetzungsbeton/-mörtel (PC), einschl. Haftbrücke,
Radius 5 cm, anarbeiten an Wand.
Menge: 25,000 m

**1.6.11 Beschichtung Hohlkehle**
Beschichtung Hohlkehle

Hochziehen des ausgeschriebenen Beschichtungssystems
auf Hohlkehle
Oberkante Sockelbeschichtung ca. 15 cm über OKFF
einschließlich Abklebe- und Beschneidearbeiten.
Menge: 25,000 m

*Hinweis*
Anarbeiten der einzelnen Beschichtungslagen inklusive
Abklebearbeiten

**1.6.12 Anarbeiten Rinne FZH**
Anarbeiten Rinne FZH

Anarbeiten der Beschichtung an Rinne FZH
Menge: 75,000 m

**1.6.13 Anarbeiten Grube FZH**
Anarbeiten Grube FZH

Anarbeiten der Beschichtung an Grube FZH
Menge: 25,000 m

**1.6.14 Anarbeiten der Beschichtung Toröffnungen**
Menge: 46,000 m

**1.6.15 Anarbeiten der Beschichtung an Türöffnungen**
Menge: 11,000 m

#### 1.7 STUNDENLOHNARBEITEN

*Hinweis*
Vorbemerkungen Stundenlohnarbeiten

Anzubieten sind gemittelte Stundenverrechnungssätze für
folgende Arbeitskräfte-Gruppen:

- Meister, Polier und Gleichgestellte wie Werkpolier,
Montageleiter, Baustellenleiter.
- Vorarbeiter, Facharbeiter und Gleichgestellte wie
Obermonteur, Monteure, Gesellen.
- Werker, Helfer und Gleichgestellte wie Baufachwerker,
Ungelernte, Hilfsmonteure, Angelernte.
- Evtl. Auszubildende, unabhängig vom Ausbildungsjahr.

In den Stundenlohnverrechnungssätzen sind sämtliche
Aufwendungen wie z.B. Lohn- und Gehaltskosten
(Tariflöhne einschl. etwaiger Lohnzulagen und
vermögenswirksamer Leistungen), die Lohn und
Gehaltskosten (z.B. Auslösungen, Wegegelder,
Wegzeitentschädigungen, Fahrtkostenerstattung), die
Sozialbeiträge, ggf. die Winterbauumlagen, die
Gemeinkostenanteile sowie der Gewinn, jedoch ohne
Umsatzsteuer, enthalten.

Zuschläge für etwaige Mehr-, Nacht- , Sonntags- und
Feiertagsarbeiten sind ggf. gesondert nachzuweisen und
werden nach den maßgeblichen Tarifen g sondert
vergütet.

In den Verrechnungssätzen sind die Lohn- und
Gehaltskosten für die An- und Abfahrtszeiten
einzurechnen. Anfahrtzeiten werden nicht vergütet. In
den Stu denlohnzetteln sind nur auf der Baustelle
anfallende Stunden anzugeben, nicht aber die
Wegezeiten.

Vom Auftraggeber zu vertretende und anerkannte Warte-
und Arbeitsunterbrechungszeiten werden wie
Stundenlohnarbeiten vergütet.

Alle Montageeinrichtungen und Transportmittel sind vom
Auftragnehmer zu stellen. Kosten für den Einsatz von
Gerüsten, deren Arbeitsbühnen höher als 2 m über
Gelände oder Fußboden liegen, sind in die
Verrechnungssätze einzurechnen.

Auf den Stundenzetteln müssen Vor- und Zuname, Beruf,
Lohngruppe lt. angebotenem Stundenverrechnungssatz,
Arbeitsleistung nach Zeit, Verbrauch an Baustoffen
sowie Ort und Dauer der Arbeiten angegeben werden. Wenn
Maschinen benutzt werden, Werkzeug oder sonstige Geräte
bis zu 410,00 Euro Anschaffungswert (netto), sind diese
in die Verrechnungssätze mit einzurechnen. Werden
etwaige Maschinen benutzt, so muss die genaue
Leistungsangabe nach Zeit, Ort und Dauer angegeben
werden.

Vom AN beauftragte Subunternehmer erhalten die gleichen
 Stundensätze.

**1.7.1 Stundenlohnarbeiten durch Bauhelfer/-in**
Stundenlohnarbeiten durch Bauhelfer/-in

Stundenlohnarbeiten durch Bauhelfer/-in auf Anordnung
des AG ausführen.

Der Verrechnungssatz für die jeweilige Arbeitskraft
umfasst sämtliche Aufwendungen wie Lohn- und
Gehaltskosten, Lohn- und Gehaltsnebenkosten, Zuschläge,
lohngebundene und lohnabhängige Kosten, sonstige
Sozialkosten, Gemeinkosten, Wagnis und Gewinn.
Menge: 5,000 Std

**1.7.2 Stundenlohnarbeiten durch Baufacharbeiter/-in**
Stundenlohnarbeiten durch Baufacharbeiter/-in

Stundenlohnarbeiten durch Baufacharbeiter/-in auf
Anordnung des AG ausführen.

Der Verrechnungssatz für die jeweilige Arbeitskraft
umfasst sämtliche Aufwendungen wie Lohn- und
Gehaltskosten, Lohn- und Gehaltsnebenkosten, Zuschläge,
lohngebundene und lohnabhängige Kosten, sonstige
Sozialkosten, Gemeinkosten, Wagnis und Gewinn.
Menge: 10,000 Std

**1.7.3 Stundenlohnarbeiten durch Bauvorarbeiter/-in**
Stundenlohnarbeiten durch Bauvorarbeiter/-in

Stundenlohnarbeiten durch Bauvorarbeiter/-in auf
Anordnung des AG ausführen.

Der Verrechnungssatz für die jeweilige Arbeitskraft
umfasst sämtliche Aufwendungen wie Lohn- und
Gehaltskosten, Lohn- und Gehaltsnebenkosten, Zuschläge,
lohngebundene und lohnabhängige Kosten, sonstige
Sozialkosten, Gemeinkosten, Wagnis und Gewinn.
Menge: 10,000 Std
